# MasterSeal Bridge 2304 - imper. PU proyectado tablero puente bajo hormigón

- Propiedad del archivo: CONSTRUNARIO
- Formato: FIEBDC-3/2012
- Programa: Construnario Versión 3.51
- Fecha de los precios: 01/10/2021
- Divisa: EUR
- Código: master-build (14/10/2021)

**UMBS_158** m2 MasterSeal Bridge 2304 - imper. PU proyectado tablero puente bajo hormigón
Suministro y puesta en obra de impermeabilización de poliuretano proyectado, sistema MasterSeal Bridge 2304 de Master Builders Solutions o similar, de 2 mm de espesor, sobre soporte de hormigón, consistente en una capa de imprimación basada en tecnología XolutecTM, sin disolventes y tolerante con la humedad del soporte MasterSeal P 770 de Master Builders Solutions o similar (rendimiento 0,35 kg/m2) (según EN 1504-2:2004, reacción al fuego clase E, permeabilidad al vapor de agua clase III); espolvoreo en fresco de árido de cuarzo MasterTop F5 con una granulometría de 0,4-1,0 mm (Rendimiento 1,0 kg/m2); capa puente de unión de poliuretano con disolventes MasterSeal P 691 o similar (Rendimiento 0,1 kg/m2) (según 169101- EN 13813, comportamiento al fuego Efl); membrana proyectada en caliente de poliuretano híbrido de dos componentes sin disolventes, altamente elástica, MasterSeal M 800 o similar (rendimiento medio 2,2 kg/m2), con dureza Shore A 80 (según DIN 5350), resistencia a tracción 10 MPa (según DIN 53504), alargamiento 650% (según DIN 53504), resistencia al desgarro 18 MPa (según DIN 53515), puenteo de fisuras estáticas (a 23ºC y -20ºC) A5 (según UNE EN 1062-7), puenteo de fisuras dinámicas (a 23ºC y -20ºC) B4.2 (según UNE EN 1062-7), con marcado CE según EN 1504-2 ; capa de adherencia para aglomerado asfáltico con resina de poliuretano elástica bicomponente con disolventes MasterSeal M 276 (Rendimiento 1,35 a 2,5 kg/m2 y mm de espesor) (Según EN 13813 SR-AR1-B1.5-IR4-Efl); espolvoreo de árido de cuarzo MasterTop F1, con una granulometría 0,6-1,2 mm (Rendimiento 1,7 kg/m2), sobre superficies de hormigón o mortero, sin incluir la preparación del soporte. Sin incluir la capa de rodadura. Medida la superficie ejecutada.

| Código | Ud | Descripción | Rendimiento |
|---|---|---|---|
| 25028091_MBS | kg | Imprimación de 2 componentes basada en tecnología XolutecTM, referencia MasterSeal P 770 de Master Builders Solutions (material; 05/10/2021) | 0.350 |
| 57221755_MBS | kg | Áridos de cuarzo naturales, referencia MasterTop Filler de Master Builders Solutions. Aplicación de pavimentos industriales (material; 06/10/2021) | 1.000 |
| 50256761_MBS | kg | Puente de unión de poliuretano monocomponente, referencia MasterSeal P 691 de Master Builders Solutions (material; 05/10/2021) | 0.100 |
| 25023895_MBS | kg | Membrana elástica de impermeabilización, referencia MasterSeal M 800 de Master Builders Solutions (material; 05/10/2021) | 2.200 |
| PMBS_AGR23 | kg | Capa de adherencia para pavimentos de hormigón (material) | 1.000 |
| OGEN003 | h | Oficial 1ª (mano de obra) | 0.250 |
| OGEN005 | h | Ayudante (mano de obra) | 0.250 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**25023895_MBS** kg Membrana elástica de impermeabilización, referencia MasterSeal M 800 de Master Builders Solutions
MasterSeal M 800 es una membrana de impermeabilización de poliuretano, bicomponente y exenta de disolventes MasterSeal M 800 se utiliza en una gran variedad de aplicaciones de impermeabilización, tales como cubiertas, puentes, cubiertas de parking, túneles y soleras Utilizando la imprimación adecuada, MasterSeal P, MasterSeal M 800 se puede aplicar, totalmente adherida sobre una gran variedad de soportes, como hormigón, acero, ladrillo, vidrio, poliéster reforzado, madera, etc. ¿Cuáles son las propiedades de MasterSeal M 800? Revestimiento impermeable continuo, sin juntas. Gran elasticidad, elevada capacidad de recubrimiento de fisuras. Aplicable únicamente con máquina de proyección adecuada. Permite ser aplicado en superficies horizontales, verticales y en techos. Excelente resistencias mecánicas (tracción, abrasión, desgarro). Rápido endurecimiento. No reblandece a altas temperaturas. Mantiene su elasticidad a bajas temperaturas (-45 ºC). Permeable al vapor de agua. Resistente a raíces.
