# MasterTop BC 310 TIX - Revestimiento epoxi tixotrópico coloreado

- Propiedad del archivo: CONSTRUNARIO
- Formato: FIEBDC-3/2012
- Programa: Construnario Versión 3.51
- Fecha de los precios: 01/10/2021
- Divisa: EUR

**PMBS_AGR22** kg MasterTop BC 310 TIX - Revestimiento epoxi tixotrópico coloreado
Revestimiento epoxi coloreado MasterTop BC 310, consistente en una mezcla de revestimiento epoxi coloreado MasterTop BC 310 de Master Builders Solutions o similar mezclado con un 2% de MasterTop TIX 9 (Rendimiento 1,00kg/m2 y capa), sin incluir la aplicación.
