# MasterTop BC 307 + MasterTop F1, capa de mortero epoxi

- Propiedad del archivo: CONSTRUNARIO
- Formato: FIEBDC-3/2012
- Programa: Construnario VersiĆ³n 3.51
- Fecha de los precios: 01/10/2021
- Divisa: EUR

| Código | Ud | Descripción |
|---|---|---|
| PMBS_AGR29 | kg | MasterTop BC 307 + MasterTop F1, capa de mortero epoxi |
