# MasterTop BC 375 N + árido - capa base

- Propiedad del archivo: CONSTRUNARIO
- Formato: FIEBDC-3/2012
- Programa: Construnario Versión 3.51
- Fecha de los precios: 01/10/2021
- Divisa: EUR

| Código | Ud | Descripción |
|---|---|---|
| PMBS_AGR25 | kg | MasterTop BC 375 N + árido - capa base |
