# MasterTop 1324 N&B - sist. antides. para zonas húmedas, autonivelante, pav. decorativo antideslizante PU de bajas emisiones

- Propiedad del archivo: CONSTRUNARIO
- Formato: FIEBDC-3/2012
- Programa: Construnario Versión 3.51
- Fecha de los precios: 01/10/2021
- Divisa: EUR
- Código: master-build (14/10/2021)

**UMBS_572** m2 MasterTop 1324 N&B - sist. antides. para zonas húmedas, autonivelante, pav. decorativo antideslizante PU de bajas emisiones
Suministro y puesta en obra de revestimiento multicapa de poliuretano, SISTEMA MasterTop 1324 N&B de Master Builders Solutions o similar (según EN 13813 SR-B1,5-AR1-IR4-Bfl-s1), de 2,5 mm de espesor aprox., con una elongación del 10% (DIN 53504) y dureza Shore D 70, resbaladicidad 2 según CTE; consistente en una capa de imprimación epoxi sin disolventes MasterTop P 622 (Rendimiento 0,400 kg/m2), con adherencia B 1,5; espolvoreo en fresco de árido de cuarzo MasterTop F5 o similar con una granulometría de 0,4-1,0 mm (Rendimiento 0,9 kg/m2); formación de capa base con revestimiento de poliuretano sin disolventes, coloreado MasterTop BC 375 N, con adherencia B 1,5, mezclado con árido de cuarzo MasterTop F1 o similar con una granulometría de 0,1-0,3 mm, en una proporción de 1:0,3 (Rendimiento 2,2 kg/m2); sobre superficies de hormigón o mortero, y capa de acabado mate con resina de poliuretano pigmentada mate, MasterTop TC 442 W, mezclada con un 5% de microesferas de vidrio MasterTop F13 V100, (Rendimiento 0,150 kg/m2),sin incluir la preparación del soporte. Resbaladicidad conforme CTE Rd 2 (según UNE-ENV 12633) y resistencia al fuego Bfl-s1 (UNE EN 13501-1). Colores estándar. Medida la superficie ejecutada.

| Código | Ud | Descripción | Rendimiento |
|---|---|---|---|
| 25027488_MBS | kg | Imprimación epoxi bicomponente, referencia MasterTop P 622 de Master Builders Solutions (material; 05/10/2021) | 0.400 |
| 57221755_MBS | kg | Áridos de cuarzo naturales, referencia MasterTop Filler de Master Builders Solutions. Aplicación de pavimentos industriales (material; 06/10/2021) | 0.900 |
| PMBS_AGR18 | kg | MasterTop BC 375 N + árido - capa base (material) | 2.200 |
| PMBS_AGR99 | kg | MasterTop TC TC 442 W + F13 V100 esferas vidrio- recubrimiento superficial (material) | 0.130 |
| OGEN003 | h | Oficial 1ª (mano de obra) | 0.300 |
| OGEN005 | h | Ayudante (mano de obra) | 0.300 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.
