# Imprimación de muy altas prestaciones, referencia Ucrete Primer SC de Master Builders Solutions

- Propiedad del archivo: CONSTRUNARIO
- Formato: FIEBDC-3/2012
- Programa: Construnario Versión 3.51
- Fecha de los precios: 06/10/2021
- Divisa: EUR

**25023063_MBS** kg Imprimación de muy altas prestaciones, referencia Ucrete Primer SC de Master Builders Solutions
Ucrete Primer SC es una imprimación de baja viscosidad libre de disolventes para pavimentos industriales Ucrete basada en la tecnología del ligante del recubrimiento de muy altas prestaciones Ucrete. Ucrete Primer SC no es una resina de acabado y debe ser recubierta por el sistema Ucrete requerido. CAMPOS DE APLICACIÓN Ucrete Primer SC se aplica sobre soportes preparados de hormigón para reducir la porosidad y el aíre ocluido de los soportes cementosos previo de la aplicación de sistemas industriales Ucrete aplicados a llana. Ucrete Primer SC debe ser utilizado previo a la aplicación de aquellos sistemas Ucrete aplicados a llana donde la estética e higiene sean importantes. Nota: Para los sistemas Ucrete MF y Ucrete MFAS, debe utilizarse Ucrete LC y Ucrete LCAS respectivamente. Consultar con el Departamento Técnico cualquier aplicación no prevista en esta relación.
