# Revestimiento de muy altas prestaciones fluido, referencia Ucrete HF100RT de Master Builders Solutions

- Propiedad del archivo: CONSTRUNARIO
- Formato: FIEBDC-3/2012
- Programa: Construnario Versión 3.51
- Fecha de los precios: 06/10/2021
- Divisa: EUR

**25026396_MBS** kg Revestimiento de muy altas prestaciones fluido, referencia Ucrete HF100RT de Master Builders Solutions
UCRETE HF100RT es una tecnología única de resina de poliuretano de muy altas prestaciones con excepcional resistencia frente a ataques químicos, elevado tráfico y elevadas temperaturas. UCRETE HF100RT posee un acabado ligeramente texturado que proporciona un pavimento seguro y atractivo en entornos productivos secos y húmedos. La selección cuidadosa de materias primas y el empleo de un limitado número de instaladores homologados, garantizan una instalación óptima y una larga durabilidad. ¿Cuáles son las propiedades de Ucrete HF100RT? Resistencia a la temperatura. No contaminante. Resistencia Química Calidad del aire. Resistencia al impacto. Resistencia al deslizamiento Permeabilidad Tolerancia a la humedad del soporte
