# Revestimiento fluido en 6 mm de muy altas prestaciones, referencia Ucrete HF60RT de Master Builders Solutions

- Propiedad del archivo: CONSTRUNARIO
- Formato: FIEBDC-3/2012
- Programa: Construnario Versión 3.51
- Fecha de los precios: 06/10/2021
- Divisa: EUR

**25025191_MBS** kg Revestimiento fluido en 6 mm de muy altas prestaciones, referencia Ucrete HF60RT de Master Builders Solutions
Ucrete HF60RT es una tecnología única de resina de poliuretano de muy altas prestaciones con excepcional resistencia frente a ataques químicos y elevado tráfico. Ucrete HF60RT posee un acabado ligeramente texturado que proporciona un pavimento seguro y atractivo en entornos productivos secos y húmedos. La selección cuidadosa de materias primas y el empleo de un limitado número de instaladores homologados, garantizan una instalación óptima y una larga durabilidad. ¿Cuáles son las propiedades de Ucrete HF60RT? Resistencia a la temperatura No contaminante Resistencia al impacto Calidad del aire Resistencia Química Resistencia al deslizamiento Permeabilidad Tolerancia a la humedad del soporte
