# Recubrimiento monocomponente de poliuretano estable a la luz, referencia Ucrete TCPU Clear de Master Builders Solutions

- Propiedad del archivo: CONSTRUNARIO
- Formato: FIEBDC-3/2012
- Programa: Construnario Versión 3.51
- Fecha de los precios: 06/10/2021
- Divisa: EUR

**50605801_MBS** kg Recubrimiento monocomponente de poliuretano estable a la luz, referencia Ucrete TCPU Clear de Master Builders Solutions
Recubrimiento monocomponente de poliuretano estable a la luz. Ucrete TC PU Clear es un poliuretano monocomponente alifático libre de disolventes diseñado para proporcionar un sellado transparente. Ucrete TC PU Clear es estable a la luz y no amarillea proporcionando unas resistencias mecánicas y químicas excelentes. Ucrete TC PU Clear está diseñado como parte integral de los sistemas Ucrete HPQ y Ucrete TZ.
