# Revestimiento de acabado de poliuretano, referencia Ucrete MF 40 AS de Master Builders Solutions

- Propiedad del archivo: CONSTRUNARIO
- Formato: FIEBDC-3/2012
- Programa: Construnario Versión 3.51
- Fecha de los precios: 06/10/2021
- Divisa: EUR

**25026976_MBS** kg Revestimiento de acabado de poliuretano, referencia Ucrete MF 40 AS de Master Builders Solutions
Ucrete MF40AS es una tecnología única de resina de poliuretano de muy altas prestaciones que proporciona un acabado liso de protección antiestática y ESD, apto para su aplicación en ambientes predominantemente secos. Ucrete MF40AS se utiliza en la industria electrónica para proteger dispositivos electrónicos sensibles y en áreas con riesgo de explosión. Crea una superficie densa e impermeable, que proporciona un acabado de pavimento ideal para aplicaciones en industrias electrónica, alimentaria, farmacéutica y manufacturera, incluyendo aplicaciones en salas blancas, laboratorios, salas de embalaje y almacenes, y en cualquier lugar donde se requiera un pavimento robusto y duradero. Los pavimentos industriales Ucrete se han utilizado ampliamente en el sector industrial durante más de 40 años; muchos de los primeros pavimentos realizados aún siguen en servicio. Puede solicitar una lista detallada de referencias de obra.
