# Revestimiento de muy altas prestaciones, referencia Ucrete UD200 de Master Builders Solutions, acabado de mortero continuo

- Propiedad del archivo: CONSTRUNARIO
- Formato: FIEBDC-3/2012
- Programa: Construnario Versión 3.51
- Fecha de los precios: 06/10/2021
- Divisa: EUR

**25023072_MBS** kg Revestimiento de muy altas prestaciones, referencia Ucrete UD200 de Master Builders Solutions, acabado de mortero continuo
Ucrete UD200 es una tecnología única de resina de poliuretano de muy altas prestaciones con excepcional resistencia a ataques químicos, elevado tráfico y elevadas temperaturas. Ucrete UD200 posee un acabado ligeramente texturado que proporciona un pavimento seguro y atractivo en entornos productivos secos y húmedos. Tras su instalación, puede ser puesto en servicio después de sólo 5 horas a 10 ºC. La selección cuidadosa de materias primas y el empleo de un limitado número de instaladores homologados, aseguran una instalación óptima y una larga durabilidad. ¿Cuáles son las propiedades de Ucrete UD200? Rápida instalación Resistencia a la temperatura No contaminante Resistencia química Calidad del aire Resistencia al impacto Tolerancia a la humedad Resistencia al deslizamiento Permeabilidad
