# Revestimiento de muy altas prestaciones, referencia Ucrete UD200SR de Master Builders Solutions

- Propiedad del archivo: CONSTRUNARIO
- Formato: FIEBDC-3/2012
- Programa: Construnario Versión 3.51
- Fecha de los precios: 06/10/2021
- Divisa: EUR

**25023071_MBS** kg Revestimiento de muy altas prestaciones, referencia Ucrete UD200SR de Master Builders Solutions
Ucrete UD200 es una tecnología única de resina de poliuretano de muy altas prestaciones con excepcional resistencia a ataques químicos, elevado tráfico y elevadas temperaturas. Ucrete UD200SR posee un acabado texturado que proporciona un pavimento seguro y atractivo en entornos productivos húmedos y con grasas. Tras su instalación, puede ser puesto en servicio después de sólo 5 horas a 10 ºC. La selección cuidadosa de materias primas y el empleo de un limitado número de instaladores homologados, garantizan una instalación óptima y una larga durabilidad. ¿Cuáles son las propiedades de Ucrete UD200SR? Rápida instalación Resistencia a la temperatura No contaminante Resistencia química Calidad del aire Resistencia al impacto Tolerancia a la humedad del soporte Resistencia al deslizamiento Permeabilidad
