# MasterTop 1289 AS - pavimento epoxi conductivo liso de alta resistencia química

- Propiedad del archivo: CONSTRUNARIO
- Formato: FIEBDC-3/2012
- Programa: Construnario Versión 3.51
- Fecha de los precios: 01/10/2021
- Divisa: EUR
- Código: master-build (14/10/2021)

**UMBS_152** m2 MasterTop 1289 AS - pavimento epoxi conductivo liso de alta resistencia química
Suministro y puesta en obra de pavimento antiestático epoxi MasterTop 1289 AS de Master Builders Solutions o similar, con un espesor de 2,1 mm, con una resistencia a tierra entre 10 e4- 10 e6 ohms, de acuerdo a la norma EN 1081, consistente en una capa de imprimación epoxi sin disolventes MasterTop P 622 o 615 de Master Builders Solutions o similar (Según EN 13813 SR-B1,5-Cfl-s1, comportamiento al fuego Cfl-s1) (rendimiento 0.40kg/m2) o espatulada (rendimiento 1 kg/m2), adherencia > 2,0 N/mm2 (rotura en el hormigón); colocación de cinta de cobre; una capa de imprimación conductiva epoxi en base acuosa MasterTop P 687 W AS N de Master Builders Solutions o similar (según EN 13813 SR-AR1-B1,5-IR4-Efl, comportamiento al fuego Efl) (rendimiento 0,130 kg/m2); formación de capa base con revestimiento epoxi sin disolventes, conductivo, coloreado MasterTop BC 389 AS de Master Builders Solutions o similar (rendimiento 3,5 kg/m2) (según EN 13813 SR-B1,5-AR1-IR4- Bfl-s1), sobre superficies de hormigón o mortero, sin incluir la preparación del soporte. Colores estándar. Medida la superficie ejecutada.

| Código | Ud | Descripción | Rendimiento |
|---|---|---|---|
| 25027488_MBS | kg | Imprimación epoxi bicomponente, referencia MasterTop P 622 de Master Builders Solutions (material; 05/10/2021) | 0.400 |
| 25021993_MBS | kg | Imprimación conductiva epoxi bicomponente en base agua, referencia MasterTop P 687 W AS de Master Builders Solutions (material; 06/10/2021) | 0.130 |
| 25029996_MBS | kg | Recubrimiento epoxi bicomponente autonivelante antiestático, referencia MasterTop BC 389 AS de Master Builders Solutions (material; 06/10/2021) | 3.500 |
| PGEN138 | m | Cinta de cobre (material) | 1.000 |
| OGEN003 | h | Oficial 1ª (mano de obra) | 0.200 |
| OGEN005 | h | Ayudante (mano de obra) | 0.200 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25021993_MBS** kg Imprimación conductiva epoxi bicomponente en base agua, referencia MasterTop P 687 W AS de Master Builders Solutions
MasterTop P 687 W AS es una imprimación conductiva epoxy bicomponente en base agua, de baja viscosidad, de color negro y que no contiene disolventes. ¿Cuáles son las propiedades de MasterTop P 687 W AS? Baja viscosidad. Fácil de aplicar. Propiedades antiestáticas. Siempre debe ir recubierto con un sistema antiestático.

**25029996_MBS** kg Recubrimiento epoxi bicomponente autonivelante antiestático, referencia MasterTop BC 389 AS de Master Builders Solutions
MasterTop BC 389 AS es un recubrimiento epoxy bicomponente conductive que no contiene disolvente (100% sólidos) autonivelante de altas resistencias químicas. MasterTop BC 389AS cumple con los requerimientos de la legislación alemana sobre la protección del agua subterránea (WHG, Wasser-haushaltsgesertz) para plantas LAU. MasterTop BC 389 AS está diseñado como revestimiento, tanto para usos en interior como exterior, para pavimentos industriales de solicitaciones medias donde se produzcan, manipulen, apliquen o almacenen químicos agresivos para las aguas subterráneas, así como en aplicaciones de protección, como cubetos de seguridad o de contención secundaria de depósitos. MasterTop BC 389 AS es la capa base de los sistemas MasterTop 1289 AS y MasterTop 1289 AS-R ¿Cuáles son las propiedades de MasterTop BC 389 AS? Alta resistencia a diferentes compuestos químicos. Excelente resistencia mecánica. Resistente a la abrasión. Capacidad de puenteo de fisuras estáticas. Buena adhesión, incluso a soportes no porosos. Fácil de limpiar y mantener. Fácil de aplicar. Extremadamente resistente al agua, agua de mar y agua residual, así como a una gran variedad de productos alcalinos, sales, ácidos diluidos, aceites mine- rales, lubricantes y combustibles. Antiestático, conductive según norma EN 1081. Aramillea, cuando se aplica en zonas expuestas a los rayos UV, lo que no afecta al resto de prestaciones.
