# MasterTop 1324 ESD recubrimiento poliuretano continuo antiestático y ESD, acabado liso

- Propiedad del archivo: CONSTRUNARIO
- Formato: FIEBDC-3/2012
- Programa: Construnario Versión 3.51
- Fecha de los precios: 01/10/2021
- Divisa: EUR
- Código: master-build (14/10/2021)

**UMBS_941** m2 MasterTop 1324 ESD recubrimiento poliuretano continuo antiestático y ESD, acabado liso
Suministro y puesta en obra de recubrimiento de poliuretano continuo antiestático de acabado liso, sistema MasterTop 1324 ESD de Master Builders Solutions o similar, con un espesor de 2,25 mm, con cargas bajas-medias, con capacidad de puentear fisuras y requerimientos especiales de comportamiento antiestático y ESD (Electro Static Discharge) (EN1081, IEC61340-4-1, IEC 61340-5-1), (según EN 13813 SR-B1,5-AR1-IR4-Bfl-s1), con una elongación del 10% (DIN 53504) y dureza Shore D 70, resbaladicidad 1 según CTE; consistente en una capa de imprimación epoxi bicomponente sin disolventes MasterTop P 622 de Master Builders Solutions o similar (según EN 13813 SR-B1,5-Cfl-s1, comportamiento al fuego Cfl-s1) (rendimiento 0,40kg/m2); puesta a tierra mediante colocación de cinta de cobre; una capa de imprimación conductiva a base de resina epoxi bicomponente en base acuosa MasterTop P 687 W AS de Master Builders Solutions o similar (según EN 13813 SR-AR1-B1,5-IR4-Efl) (rendimiento 0,130 kg/m2); y formación de capa base de resina de poliuretano libre de disolventes, de bajas emisiones y propiedades antiestáticas MasterTop BC 375 N AS de Master Builders Solutions o similar (según EN 13813 SR-B1,5-AR1-IR4-Cfl-s1) (rendimiento 2,25 kg/m2), sellado con resina de poliuretano bicomponente pigmentada en base agua de propiedades antiestáticas, bajas emisiones, resitente a UV y acabado mate MasterTop TC 409 ESD de Master Builders Solutions o similar (rendimiento 0,16 kg/m2). Medida la superficie ejecutada.

| Código | Ud | Descripción | Rendimiento |
|---|---|---|---|
| 25027488_MBS | kg | Imprimación epoxi bicomponente, referencia MasterTop P 622 de Master Builders Solutions (material; 05/10/2021) | 0.400 |
| 25021993_MBS | kg | Imprimación conductiva epoxi bicomponente en base agua, referencia MasterTop P 687 W AS de Master Builders Solutions (material; 06/10/2021) | 0.130 |
| 25027359_MBS | kg | Recubrimiento de poliuretano bicomponente antiestático, referencia MasterTop BC 375 N AS de Master Builders Solutions (material; 06/10/2021) | 2.250 |
| 25022670_MBS | kg | Revestimiento bicomponente de poliuretano antiestático, referencia MasterTop TC 409 W ESD de Master Builders Solutions (material; 06/10/2021) | 0.160 |
| PGEN138 | m | Cinta de cobre (material) | 1.000 |
| OGEN003 | h | Oficial 1ª (mano de obra) | 0.330 |
| OGEN005 | h | Ayudante (mano de obra) | 0.330 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25021993_MBS** kg Imprimación conductiva epoxi bicomponente en base agua, referencia MasterTop P 687 W AS de Master Builders Solutions
MasterTop P 687 W AS es una imprimación conductiva epoxy bicomponente en base agua, de baja viscosidad, de color negro y que no contiene disolventes. ¿Cuáles son las propiedades de MasterTop P 687 W AS? Baja viscosidad. Fácil de aplicar. Propiedades antiestáticas. Siempre debe ir recubierto con un sistema antiestático.

**25027359_MBS** kg Recubrimiento de poliuretano bicomponente antiestático, referencia MasterTop BC 375 N AS de Master Builders Solutions
MasterTop BC 375 N AS es un recubrimiento antiestático precargado autonivelante de poliuretano bicomponente pigmentado para pavimentos que no contiene disolvente y de bajas emisiones. MasterTop BC 375 N AS es utilizado en interiores donde se requiera un recubrimiento antiestático con una resistencia al tráfico medio a pesado. MasterTop BC 375 N AS es adecuado para soportes minerales como hormigón y mortero imprimados con imprimación epoxy MasterTop, con cintas de cobre colocadas sobre el soporte imprimado y recubierto posteriormente con la imprimación conductiva MasterTop P 687 W AS MasterTop BC 375 N AS también puede ser aplicado sobre soportes bituminosos previa imprimación con MasterTop BC 375 N. MasterTop BC 375 N AS es la capa base de los sistemas MasterTop 1328 AS, antiestático según EN 1081 y MasterTop 1384 ESD, con propiedades ESD según EN 61340-5-1. MasterTop BC 375 N AS cumple con los requerimientos de bajas emisiones según AgBB. ¿Cuáles son las propiedades de MasterTop BC 375 N AS? Recubrimiento conductivo. Excelentes capacidades mecánicas y antiestáticas. Buena resistencia a la abrasión. Fácil de limpiar y mantener. Bajas emisiones según AgBB. Capacidad de puenteo de fisuras estáticas. Disponible en un amplio rango de colores.

**25022670_MBS** kg Revestimiento bicomponente de poliuretano antiestático, referencia MasterTop TC 409 W ESD de Master Builders Solutions
Revestimiento bicomponente de poliuretano antiestático MasterTop TC 409 W ESD de Master Builders Solutions, para pavimentos
