# MasterTop 1326 pavimento poliuretano decorativo y confortable

- Propiedad del archivo: CONSTRUNARIO
- Formato: FIEBDC-3/2012
- Programa: Construnario Versión 3.51
- Fecha de los precios: 01/10/2021
- Divisa: EUR
- Código: master-build (14/10/2021)

**UMBS_075** m2 MasterTop 1326 pavimento poliuretano decorativo y confortable
Suministro y puesta en obra de pavimento interior de poliuretano SISTEMA MasterTop 1326 de Master Builders Solutions o similar (según EN 13813 SR-B1,5-AR1-IR4; Bfl-s1; resbaladicidad clase 1 según CTE), de 2,0 mm de espesor, decorativo, confortable liso, de bajas emisiones y resistentes a los UV, consistente en una capa de imprimación de resina epoxi libre de disolventes, MasterTop P 622 (Rendimiento 0,40kg/m2); espolvoreo ligero homogéneo de árido de cuarzo MasterTop F5 (Rendimiento 0,9kg/m2) y posterior barrido y aspirado de árido sobrante; capa base mediante resina de poliuretano bicomponente pigmentada resistente a los UV y de bajas emisiones MasterTop BC 361 N (Rendimiento 2,75kg/m2) (según EN 13813 SR-B1,5-AR0,5-IR4-Efl, comportamiento al fuego Efl) y recubrimiento superficial a base de resina de poliuretano pigmentada bicomponente en base agua resistente a UV y de acabado mate MasterTop TC 417 W (según EN 13813 SR-B1,5-AR1-IR4, comportamiento al fuego Bn-s1) (Rendimiento 0,11 kg/m2); amplio rango de colores luminosos para conseguir diversos efectos estéticos. Sobre superficies de hormigón o mortero, sin incluir la preparación del soporte Medida la superficie ejecutada.

| Código | Ud | Descripción | Rendimiento |
|---|---|---|---|
| 25027488_MBS | kg | Imprimación epoxi bicomponente, referencia MasterTop P 622 de Master Builders Solutions (material; 05/10/2021) | 0.400 |
| 57221755_MBS | kg | Áridos de cuarzo naturales, referencia MasterTop Filler de Master Builders Solutions. Aplicación de pavimentos industriales (material; 06/10/2021) | 0.900 |
| 25026362_MBS | kg | Recubrimiento de poliuretano bicomponente, referencia MasterTop BC 361 N de Master Builders Solutions (material; 06/10/2021) | 2.750 |
| 25026377_MBS | kg | Capa de acabado de poliuretano bicomponente, referencia MasterTop TC 417 W de Master Builders Solutions (material; 06/10/2021) | 0.110 |
| OGEN003 | h | Oficial 1ª (mano de obra) | 0.350 |
| OGEN005 | h | Ayudante (mano de obra) | 0.350 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25026362_MBS** kg Recubrimiento de poliuretano bicomponente, referencia MasterTop BC 361 N de Master Builders Solutions
MasterTop BC 361 N un recubrimiento autonivelante de poliuretano alifático bicomponente pigmentado para pavimentos, que no contiene disolventes y de bajas emisiones, que endurece formando un material elástico, resistente, fácil de mantener y tolerante a un amplio rango de productos químicos de limpieza y variedad de compuestos químicos. Debido a su naturaleza alifática, MasterTop BC 361 N es estable de color y resistente a los rayos UV MasterTop BC 361 N puede ser utilizado fresco sobre fresco con el fin de realizar pavimentos decorativos policromáticos. MasterTop BC 361 N es recubierto con una capa de acabado transparente (MasterTop TC 407 W Transparente) con el fin de mejorar la resistencia química, mecánica y al rayado, así como mantener la facilidad de limpiez ¿Cuáles son las propiedades de MasterTop BC 361 N? Bajas emisiones según AgBB. Estable al color. Resistente a los ratos UV. Elástico. Alto grado de confortabilidad al pisar. Absorción de ruido. Resistente. Robusto.

**25026377_MBS** kg Capa de acabado de poliuretano bicomponente, referencia MasterTop TC 417 W de Master Builders Solutions
MasterTop TC 417 W es una capa de acabado de poliuretano bicomponente en base agua que no contiene disolventes, de bajas emisiones, pigmentada que endurece formando un material elástico, de color estable y resistente a los rayos UV y con acabado mate. MasterTop TC 417 W está diseñado como capa de acabado resistente en los sistemas de poliuretano elásticos, tales como, MasterTop 1325, MasterTop 1325 R y MasterTop 1327 C, MasterTop 1327 FL, así como, MasterTop WS 200 PU y MasterTop WS 300 PU. ¿Cuáles son las propiedades de MasterTop TC 417 W? Acabado mate. No contiene disolventes. Libre de NMP, APEO, VOC y glicol. Muy bajas emisiones según AgBB. Resistente a la abrasión. Mejora la resistencia al rayado y desgaste. Estable al color. Resistente a los ratos UV. Elástico. Buena adherencia en soportes no porosos. Baja viscosidad. Fácil de limpiar y mantener.
