# Capa de acabado de poliuretano bicomponente en base agua, referencia MasterTop TC 417 W Clear de Master Builders Solutions

- Propiedad del archivo: CONSTRUNARIO
- Formato: FIEBDC-3/2012
- Programa: Construnario Versión 3.51
- Fecha de los precios: 06/10/2021
- Divisa: EUR

**25026885_MBS** kg Capa de acabado de poliuretano bicomponente en base agua, referencia MasterTop TC 417 W Clear de Master Builders Solutions
Capa de acabado de poliuretano bicomponente en base agua, no contiene disolventes, de bajas emisiones, elástico, mate, transparente o pigmentado, endurece formando un material elástico de color estable y resistente a los rayos UV con acabado mate, con propiedades bacteriostáticas según ISO 22196:2007, MasterTop TC 417 W Clear de Master Builders Solutions, para pavimentos confortables y decorativos.
