# MasterTile SL 515 + MasterTile P 302 - recrecido suelo 10mm autonivelante zonas secas p/pavim.post

- Propiedad del archivo: CONSTRUNARIO
- Formato: FIEBDC-3/2012
- Programa: Construnario Versión 3.51
- Fecha de los precios: 01/10/2021
- Divisa: EUR
- Código: master-build (14/10/2021)

**UMBS_903** m2 MasterTile SL 515 + MasterTile P 302 - recrecido suelo 10mm autonivelante zonas secas p/pavim.post.
Suministro y puesta en obra de mortero autonivelante en base cemento MasterTile SL 515 de Master Builders Solutions o similar (rendimiento 17 kg/m2 para un espesor de 10 mm), para recrecido de suelos de 10 mm de espesor medio o nivelación de superficies de hormigón y mortero en zonas secas de interiores, incluso tratamiento del soporte previamente fresado o granallado y limpiado de polvo y residuos sólidos, mediante imprimación líquida MasterTile P 302 de Master Builders Solutions o similar (rendimiento 0,100 - 0,200 kg/m2), y el vertido y extendido de la mezcla sobre superficies de hormigón o mortero. No se incluyen las operaciones previas de preparación del soporte. Medida la superficie ejecutada.

| Código | Ud | Descripción | Rendimiento |
|---|---|---|---|
| 57236701_MBS | kg | Mortero autonivelante en base de cemento, referencia MasterTile SL 515 de Master Builders Solutions (material; 06/10/2021) | 17.000 |
| 57204636_MBS | kg | Imprimación multifuncional, referencia MasterTile P 302 de Master Builders Solutions. Para suelos y paredes (material; 06/10/2021) | 0.150 |
| OGEN003 | h | Oficial 1ª (mano de obra) | 0.200 |
| OGEN005 | h | Ayudante (mano de obra) | 0.200 |

## Recursos

**57236701_MBS** kg Mortero autonivelante en base de cemento, referencia MasterTile SL 515 de Master Builders Solutions
MasterTile SL 515 es un mortero autonivelante de fraguado rápido para nivelación de pavimentos de hormigón y mortero en interiores. Aplicable en espesores de 3 a 20 mm, y en espesores de 15 a 50 mm con la adición de MasterTop F5. Recubrible con cerámica, parquet tarima o piedra natural a las 4 horas, y con resinas a los 3 días. MasterTile SL 515 es un mortero autonivelante con gran adherencia y bombeable Excelente adherencia sobre imprimación MasterTile P 302. Alto poder de nivelación. Endurecimiento sin fisuras. Bombeable. Recubrible con cerámica tras sólo 4 horas de su aplicación. MasterTile SL 515 es aplicable en espesores desde 3 mm hasta 15 mm.

**57204636_MBS** kg Imprimación multifuncional, referencia MasterTile P 302 de Master Builders Solutions. Para suelos y paredes
MasterTile P 302 es un protector antihumedad y de endurecimiento superficial del yeso y otros soportes absorbentes para la posterior colocación de cerámica con adhesivos Master Builders Solutions. ¿Cuáles son las propiedades de MasterTile P 302? Protege los soportes absorbentes de la humedad. Además, el endurecimiento superficial que proporciona, mejora la capacidad portante y la adherencia de cerámica, moquetas, revoques, etc. Listo para su empleo. Inodoro. No contiene disolventes. Sin efectos narcóticos. No inflamable.
