# MasterTile P 303 - imprimaciĆ³n (2 capas)

- Propiedad del archivo: CONSTRUNARIO
- Formato: FIEBDC-3/2012
- Programa: Construnario VersiĆ³n 3.51
- Fecha de los precios: 01/10/2021
- Divisa: EUR

| Código | Ud | Descripción |
|---|---|---|
| PMBS_AGR01 | l | MasterTile P 303 - imprimaciĆ³n (2 capas) |
