# Mortero epoxi de elevada resistencia química, referencia MasterTile CR 730 TIX de Master Builders Solutions

- Propiedad del archivo: CONSTRUNARIO
- Formato: FIEBDC-3/2012
- Programa: Construnario Versión 3.51
- Fecha de los precios: 07/10/2021
- Divisa: EUR

**25027325_MBS** kg Mortero epoxi de elevada resistencia química, referencia MasterTile CR 730 TIX de Master Builders Solutions
Precio: 12.27
MasterTile CR 730 TIX de Master Builders Solutions Mortero epoxi de elevada resistencia química para rejuntado de cerámica en muros y suelos Campo de aplicación . Aplicable en interiores y exteriores. . Aplicable en vertical (MasterTile CR 730TIX) y horizontal (MasterTile CR 730PG). . Colocación y rejuntado de baldosas resistente al ataque químico e impermeable al agua. . Colocación de baldosas en oficinas, colegios, depuradoras de aguas residuales, granjas de animales, industrias lácteas, queserías, industrias de zumos de frutas, carnicerías, escaleras a la intemperie sometidas a la acción de las sales de deshielo, etc. . Colocación de baldosas en aplicaciones en las que el tiempo de puesta en servicio deba ser muy corto. . Colocación de baldosas en soportes que deban estar protegidos de la humedad (tableros de cocina, etc.). . Colocación de baldosas en laboratorios, hospitales, piscinas, baños termales, salas de baterías, etc. Consultar con el Departamento Técnico cualquier aplicación no prevista en esta relación.
