# MasterTile NTS 440 - rodapié granito 2 cm + adhesivo

- Propiedad del archivo: CONSTRUNARIO
- Formato: FIEBDC-3/2012
- Programa: Construnario Versión 3.51
- Fecha de los precios: 01/10/2021
- Divisa: EUR
- Código: master-build (14/10/2021)

**UMBS_466** m MasterTile NTS 440 - rodapié granito 2 cm + adhesivo
Rodapié de granito de 7 cm de altura y 2 cm de espesor, recibido con adhesivo especial para piedra natural MasterTile NTS 440 de Master Builders Solutions o similar (clasificación C2TE según EN 12004); incluso cortes, p.p. de piezas romas o ingletes, rejuntado con mortero especial MasterTile FLX 428de Master Builders Solutions o similar (clasificación según EN 13888 como CE2) y limpieza; colocado según NTE/SR-23. Medida la longitud ejecutada.

| Código | Ud | Descripción | Rendimiento |
|---|---|---|---|
| 57200290_MBS | kg | Adhesivo especial, referencia MasterTile NTS 440 de Master Builders Solutions, Colocación de placas de mármol y piedra natural (material; 06/10/2021) | 0.300 |
| PGEN167 | m | Rodapié granito 2cm (material) | 1.050 |
| %MBSCO0.5 | % | Material complementario o piezas especiales | 0.5 % |
| OGEN006 | h | Peón especialista (mano de obra) | 0.150 |
| OGEN003 | h | Oficial 1ª (mano de obra) | 0.150 |

## Recursos

**57200290_MBS** kg Adhesivo especial
MasterTile NTS 440 blanco es un adhesivo especial para colocación de placas de mármol y piedra natural. MasterTile NTS 440 blancoes un adhesivo que resiste a la humedad y es de rápido endurecimiento Aplicable en espesores hasta 15 mm. Rápido endurecimiento. Transitable y rejuntable tras 12 horas. Resiste la humedad permanente y las heladas. No comunica coloración a las placas de mármol y piedra natural. MasterTile NTS 440 blanco está clasificado según la UNE-EN 12004:2001 como adhesivo para baldosas cerámicas tipo C2TE.
