# MasterTop 514 QD - mortero hidráulico regulariza. y nivela. p/pavimentos resina o cerámicos, interior y exterior, espesor 10 mm

- Propiedad del archivo: CONSTRUNARIO
- Formato: FIEBDC-3/2012
- Programa: Construnario Versión 3.51
- Fecha de los precios: 01/10/2021
- Divisa: EUR
- Código: master-build (14/10/2021)

**UMBS_182** m2 MasterTop 514 QD - mortero hidráulico regulariza. y nivela. p/pavimentos resina o cerámicos, interior y exterior, espesor 10 mm
Suministro y puesta en obra de capa de regularización y nivelación MasterTop 514 QD de Master Builders Solutions o similar, de 10 mm de espesor sobre soportes de hormigón o mortero. Mortero cementoso modificado con polímeros, de fraguado rápido, autonivelante y de altas prestaciones, adecuado como base para los sistemas de pavimentos MasterTop y Ucrete, y para la renovación de pavimentos de hormigón. Consistente en la aplicación de una lechada con cepillo del mismo material, a modo de puente de unión; aplicar una capa de MasterTop 514 QD (según EN 13813 CT-C40-F10-E10-B2-AR0,5-IR20-A2fl-s1) de Master Builders Solutions o similar con un rendimiento de 2,1 kg/m2 por cada mm de recrecido. Recubrible con revestimientos poliméricos Ucrete a las 24h y revestimientos MasterTop a las 48h. Con rápido desarrollo de resistencias para acortar los tiempos de obra: transitable peatonalmente alas 4h y totalmente cargable a las 24h. Medida la superficie ejecutada.

| Código | Ud | Descripción | Rendimiento |
|---|---|---|---|
| 50516221_MBS | kg | Mortero cementoso modificado con polímeros, MasterTop 514 QD de Master Builders Solutions (material; 05/10/2021) | 21.000 |
| OGEN003 | h | Oficial 1ª (mano de obra) | 0.150 |
| OGEN007 | h | Peón (mano de obra) | 0.300 |
| OGEN006 | h | Peón especialista (mano de obra) | 0.150 |

## Recursos

**50516221_MBS** kg Mortero cementoso modificado con polímeros, MasterTop 514 QD de Master Builders Solutions
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.
