# MasterFlow 920 AN - anclaje barra B-500S, 10mm resina epoxi-acrilato

- Propiedad del archivo: CONSTRUNARIO
- Formato: FIEBDC-3/2012
- Programa: Construnario Versión 3.51
- Fecha de los precios: 01/10/2021
- Divisa: EUR
- Código: master-build (14/10/2021)

**UMBS_231** u MasterFlow 920 AN - anclaje barra B-500S, 10mm resina epoxi-acrilato
Anclaje de barra de acero B500S de diámetro 10 mm en hormigón armado, con resina epoxi-acrilato de altas resistencias con dosificación y mezcla automática en boquilla, y tiempo de endurecimiento aproximado de 1 hora a 20ºC y 65 % de humedad, mediante MasterFlow 920 AN (según UNE EN 1504 - 6) de Master Builders Solutions o similar; incluso realización de taladro de diámetro 18 mm y 25 cm de profundidad, soplado y limpieza. Medida la unidad ejecutada.

| Código | Ud | Descripción | Rendimiento |
|---|---|---|---|
| 50656919_MBS | u | Resina epoxi-acrilato libre de estireno, referencia MasterFlow 920 AN de Master Builders Solutions. Cartucho 380 ml (material; 04/10/2021) | 0.500 |
| UMBSACB500S | kg | Acero corrugado B-500S | 1.300 |
| OGEN006 | h | Peón especialista (mano de obra) | 0.360 |

## Precios auxiliares

**UMBSACB500S** kg Acero corrugado B-500S
Acero corrugado B 500 S, cortado, doblado, armado y colocado en obra, incluso p.p. de despuntes. Según EHE-08 y CTE-SE-A. Acero con marcado CE y DdP (Declaración de prestaciones) según Reglamento (UE) 305/2011.

| Código | Ud | Descripción | Rendimiento |
|---|---|---|---|
| OGEN010 | h | Oficial 1ª ferralla (mano de obra) | 0.014 |
| OGEN012 | h | Ayudante ferralla (mano de obra) | 0.014 |
| PGEN094 | kg | Barra acero corrugado B-500 S/SD (material) | 1.050 |
| PGEN091 | kg | Alambre 1,3 mm (material) | 0.006 |

## Recursos

**50656919_MBS** u Resina epoxi-acrilato libre de estireno, referencia MasterFlow 920 AN de Master Builders Solutions. Cartucho 380 ml
MasterFlow 920 AN, resina epoxi-acrilato para anclajes estructurales MasterFlow 920 AN es una resina de anclaje bicomponente, tixotrópica, de alto rendimiento, sin estireno, a base de acrilato. Con certificación DITE para acero inoxidable, acero galvanizado y varillas de anclaje. Los dos componentes de MasterFlow 920 AN, vienen en un solo cartucho con compartimientos separados que se mezclan correctamente en la boquilla.Está especialmente diseñado para aplicaciones donde las cargas medias y pesadas deben fijarse en materiales sólidos o bloques huecos.MasterFlow 920 AN se utiliza para el anclaje de barras en agujeros preformados de hormigón como parte de fijación estructural. Además, se utiliza para la fijación de los pernos de anclaje para trabajo pesado, tornillos, placas radiantes, acero inoxidable, acero galvanizado, puertas, antenas y otros elementos estructurales y no estructurales similares.
