# MasterFlow 932 AN - anclaje barra B-500S, 12mm resina epoxi pura

- Propiedad del archivo: CONSTRUNARIO
- Formato: FIEBDC-3/2012
- Programa: Construnario Versión 3.51
- Fecha de los precios: 01/10/2021
- Divisa: EUR
- Código: master-build (14/10/2021)

**UMBS_980** u MasterFlow 932 AN - anclaje barra B-500S, 12mm resina epoxi pura
Anclaje de barra de acero B500S de diámetro 12 mm en hormigón armado, con resina epoxi pura de altas resistencias con dosificación y mezcla automática en boquilla, y tiempo de endurecimiento aproximado de 1 hora a 20ºC y 65 % de humedad, mediante MasterFlow 932 AN (según UNE EN 1504 - 6) de Master Builders Solutions o similar; incluso realización de taladro de diámetro 20 mm y 30 cm de profundidad, soplado y limpieza. Medida la unidad ejecutada.

| Código | Ud | Descripción | Rendimiento |
|---|---|---|---|
| 50544621_MBS | u | Resina epoxi pura de relación 1:1, referencia MasterFlow 932 AN de Master Builders Solutions. Cartucho 400 ml (material; 04/10/2021) | 0.690 |
| UMBSACB500S | kg | Acero corrugado B-500S | 1.400 |
| OGEN006 | h | Peón especialista (mano de obra) | 0.390 |

## Precios auxiliares

**UMBSACB500S** kg Acero corrugado B-500S
Acero corrugado B 500 S, cortado, doblado, armado y colocado en obra, incluso p.p. de despuntes. Según EHE-08 y CTE-SE-A. Acero con marcado CE y DdP (Declaración de prestaciones) según Reglamento (UE) 305/2011.

| Código | Ud | Descripción | Rendimiento |
|---|---|---|---|
| OGEN010 | h | Oficial 1ª ferralla (mano de obra) | 0.014 |
| OGEN012 | h | Ayudante ferralla (mano de obra) | 0.014 |
| PGEN094 | kg | Barra acero corrugado B-500 S/SD (material) | 1.050 |
| PGEN091 | kg | Alambre 1,3 mm (material) | 0.006 |

## Recursos

**50544621_MBS** u Resina epoxi pura de relación 1:1, referencia MasterFlow 932 AN de Master Builders Solutions. Cartucho 400 ml
¿Qué es la resina epoxi MasterFlow 932 AN? MasterFlow 932 AN es una resina epoxi pura bicomponente de relación 1:1 con dosificación en cartucho y mezcla automática en boquilla, diseñada para la ejecución de anclajes estructurales en hormigón tanto fisurado como sin fisurar, y en condiciones tanto normales como de sismicidad (Categoría Sísmica C1). Campo de aplicación: Anclaje de barra corrugada y varilla roscada en soportes macizos: hormigón, hormigón armado y piedra. Aplicable en anclajes verticales y horizontales. Aplicable tras corte con diamante. Aplicable en interiores y exteriores. Especialmente adecuado en aplicaciones con requerimientos de prestaciones muy elevados: Anclaje de armaduras en agujeros preformados en el hormigón. Fijación y anclaje de tornillos expuestos a grandes cargas. Instalación de armaduras como refuerzo al desplazamiento. Fijación de barreras anti-impactos. Anclaje de acero estructural. Anclajes en fachadas. Anclajes cerca de bordes libres.
