# MasterFlow 960 - anclaje barra B-500S, diám. 12 mm, cementoso rápido endurecimiento - resistencia al fuego

- Propiedad del archivo: CONSTRUNARIO
- Formato: FIEBDC-3/2012
- Programa: Construnario Versión 3.51
- Fecha de los precios: 01/10/2021
- Divisa: EUR
- Código: master-build (14/10/2021)

**UMBS_981** u MasterFlow 960 - anclaje barra B-500S, diám. 12 mm, cementoso rápido endurecimiento - resistencia al fuego
Anclaje de barra de acero B500S de diámetro 12 mm en hormigón armado HA 20/25 , con mortero cementoso fluido rápido de altas resistencias, y tiempo de endurecimiento rápido a bajas temperaturas aproximado de 1 hora a - 5ºC y 65 % de humedad, resistente a altas temperaturas, Adherencia al hormigón UNE EN 1542 > 2,0 MPa. Permeabilidad al agua bajo presión UNE EN 12390/8 penetración media < 20 m) y por capilaridad UNE EN 13057 con profundidad de penetración media < 0,5 kg 2 MPa tras 50 ciclos. Módulo de elasticidad UNI EN 13412 24.000 (+- 2.000) MPa. Resistencia a compresión UNE EN12390/3 : 1 h > 13 MPa; 2 h > 15 MPa; 3 h > 20 MPa; 1 day > 25 MPa; 7 days > 50 MPa; 28 days > 70 MPa; mediante MasterFlow 960 (según UNE EN 1504 - 6) de Master Builders Solutions o similar; incluso realización de taladro de diámetro 16 mm y 15 cm de profundidad, soplado y limpieza. Medida la unidad ejecutada.

| Código | Ud | Descripción | Rendimiento |
|---|---|---|---|
| 50378125_MBS | kg | Mortero cementoso de rápido endurecimiento, referencia MasterFlow 960 de Master Builders Solutions. Para anclajes estructurales (material; 05/10/2021) | 0.270 |
| UMBSACB500S | kg | Acero corrugado B-500S | 1.400 |
| OGEN006 | h | Peón especialista (mano de obra) | 0.390 |

## Precios auxiliares

**UMBSACB500S** kg Acero corrugado B-500S
Acero corrugado B 500 S, cortado, doblado, armado y colocado en obra, incluso p.p. de despuntes. Según EHE-08 y CTE-SE-A. Acero con marcado CE y DdP (Declaración de prestaciones) según Reglamento (UE) 305/2011.

| Código | Ud | Descripción | Rendimiento |
|---|---|---|---|
| OGEN010 | h | Oficial 1ª ferralla (mano de obra) | 0.014 |
| OGEN012 | h | Ayudante ferralla (mano de obra) | 0.014 |
| PGEN094 | kg | Barra acero corrugado B-500 S/SD (material) | 1.050 |
| PGEN091 | kg | Alambre 1,3 mm (material) | 0.006 |

## Recursos

**50378125_MBS** kg Mortero cementoso de rápido endurecimiento
MasterFlow 960 es un mortero cementoso monocomponente especialmente indicado para el anclaje estructural de varillas roscadas o barras de acero. Está especialmente formulado para resistir grandes cargas. Al no contener resina es altamente compatible con los soportes de hormigón, no teniendo las limitaciones de aplicación de los tacos químicos convencionales MasterFlow 960 es un mortero de anclaje para: Barras corrugadas. Varillas roscadas. Postes de señalización. Anclaje de vallas de seguridad en carreteras. Cualquier tipo de anclaje en general. MasterFlow 960 puede usarse en soportes húmedos. Disponible en version fluida, MasterFlow 960 FL y tixotrópica, MasterFlow 960 TIX
