# MasterFlow 150 - anclaje barra B-500S, diám. 8 mm, rápido endurecimiento

- Propiedad del archivo: CONSTRUNARIO
- Formato: FIEBDC-3/2012
- Programa: Construnario Versión 3.51
- Fecha de los precios: 01/10/2021
- Divisa: EUR
- Código: master-build (14/10/2021)

**UMBS_262** u MasterFlow 150 - anclaje barra B-500S, diám. 8 mm, rápido endurecimiento
Anclaje de barra de acero B500S de diámetro 8 mm en hormigón armado, con mortero epoxi fluido de altas resistencias, y tiempo de endurecimiento aproximado de 1 día a 22ºC y 65 % de humedad, mediante MasterFlow 150 (según UNE EN 1504 - 6) de Master Builders Solutions o similar; incluso realización de taladro de diámetro 16 mm y 20 cm de profundidad, soplado y limpieza. Medida la unidad ejecutada.

| Código | Ud | Descripción | Rendimiento |
|---|---|---|---|
| 25027235_MBS | kg | Mortero epoxi fluido, referencia MasterFlow 150 de Master Builders Solutions. Endurecimiento rápido (material; 04/10/2021) | 0.069 |
| UMBSACB500S | kg | Acero corrugado B-500S | 1.200 |
| OGEN006 | h | Peón especialista (mano de obra) | 0.330 |

## Precios auxiliares

**UMBSACB500S** kg Acero corrugado B-500S
Acero corrugado B 500 S, cortado, doblado, armado y colocado en obra, incluso p.p. de despuntes. Según EHE-08 y CTE-SE-A. Acero con marcado CE y DdP (Declaración de prestaciones) según Reglamento (UE) 305/2011.

| Código | Ud | Descripción | Rendimiento |
|---|---|---|---|
| OGEN010 | h | Oficial 1ª ferralla (mano de obra) | 0.014 |
| OGEN012 | h | Ayudante ferralla (mano de obra) | 0.014 |
| PGEN094 | kg | Barra acero corrugado B-500 S/SD (material) | 1.050 |
| PGEN091 | kg | Alambre 1,3 mm (material) | 0.006 |

## Recursos

**25027235_MBS** kg Mortero epoxi fluido, referencia MasterFlow 150 de Master Builders Solutions. Endurecimiento rápido
¿Qué es el mortero epoxi MasterFlow 150 y donde se utiliza? MasterFlow 150 es un mortero epoxi de anclaje de elevada fluidez, bicomponente, de curado rápido, sin disolventes, de altas resistencias. MasterFlow 150 está diseñado para su uso en el montaje y la fijación de grandes compresores de pistón, turbinas industriales, generadores, compresores, estampación, molinos de molienda, elaboración y acabado. También es una solución adecuada para el montaje de martillos de forja, vías de ferrocarril, rieles de grúa, máquinas de papel y otras maquinarias y equipos que requieran alto rozamiento y máxima resistencia incluso en ambientes hostiles. MasterFlow 150 también se puede utilizar para sellar las grietas grandes en plantas industriales. ¿Cuáles son las ventajas del mortero epoxi de relleno MasterFlow 150? Se presenta en dos componentes prepesados listos para su uso. Excelente fluidez y poder de relleno. Endurecimiento sin retracción. Una vez endurecido es resistente e impermeable al agua. Curado rápido. Excelente resistencia química.
