# MasterBrace ADH 1460 - sellado fisuras y coloc. de inyector internos

- Propiedad del archivo: CONSTRUNARIO
- Formato: FIEBDC-3/2012
- Programa: Construnario Versión 3.51
- Fecha de los precios: 01/10/2021
- Divisa: EUR
- Código: master-build (14/10/2021)

**UMBS_491** m MasterBrace ADH 1460 - sellado fisuras y coloc. de inyector internos
Sellado de fisuras con mortero epoxi MasterBrace ADH 1460 (según UNE EN 1504 - 4) de Master Builders Solutions o similar, y colocación de inyectores internos de polietileno de diámetro aproximado 10 mm, mediante perforaciones al tresbolillo secantes a la fisura cada 25 cm, incluso posterior retirada de inyectores y eliminación del material de sellado. Medida la longitud sellada de fisura.

| Código | Ud | Descripción | Rendimiento |
|---|---|---|---|
| 25027253_MBS | kg | Adhesivo epoxi tixotrópico, referencia MasterBrace ADH 1460 de Master Builders Solutions (material; 04/10/2021) | 0.200 |
| PGEN096 | u | Inyector interno PE Ø10 mm (material) | 4.000 |
| MGEN039 | h | Taladro eléctrico (maquinaria) | 0.350 |
| OGEN006 | h | Peón especialista (mano de obra) | 0.500 |

## Recursos

**25027253_MBS** kg Adhesivo epoxi tixotrópico, referencia MasterBrace ADH 1460 de Master Builders Solutions
MasterBrace ADH 1460 es un adhesivo epoxy bicomponente, tixotrópico. Tiene una alta temperatura de transición vítrea, lo que permite temperaturas de servicio más altas y muy alta resistencia mecánica.MasterBrace ADH 1460 se utiliza como un adhesivo para unión estructural para el refuerzo de estructuras con placas unidas para uso en edificios y en obras de ingeniería civil. Unión de hormigón viejo con nuevo. Pegado de prefabricados. Unión de hormigón con acero, granito, etc. Colocación de refuerzos en estructuras. En general, para cualquier problema de unión. Pegado de pletinas. Unión de dovelas de puentes. Anclaje de pernos o armaduras. Adhesivo para bandas de sellado de juntas.
