# MasterInject 1360 - inyección de resina epoxi por kg de resina inyectado, a alta presión

- Propiedad del archivo: CONSTRUNARIO
- Formato: FIEBDC-3/2012
- Programa: Construnario Versión 3.51
- Fecha de los precios: 01/10/2021
- Divisa: EUR
- Código: master-build (14/10/2021)

**UMBS_515** kg MasterInject 1360 - inyección de resina epoxi por kg de resina inyectado, a alta presión
Inyección a alta presión (> 1 bar) con resina epoxi fluida MasterInject 1360 (calificada como U (F1) W (2) (1/2) (5/30) (0) según UNE EN 1504 - 5) de Master Builders Solutions o similar, para trasmisión de esfuerzos en fisuras humedas o secas. Dotación 1 kg. Incluso premezclado de componentes de resina. Medida la cantidad de resina inyectada.

| Código | Ud | Descripción | Rendimiento |
|---|---|---|---|
| 25027252_MBS | kg | Resinas fluidas, referencia MasterInject 1360 de Master Builders Solutions. Para inyección de fisuras (material; 04/10/2021) | 1.000 |
| MGEN036 | h | Equipo de inyección manual de resinas (maquinaria) | 0.150 |
| OGEN006 | h | Peón especialista (mano de obra) | 0.150 |

## Recursos

**25027252_MBS** kg Resinas fluidas, referencia MasterInject 1360 de Master Builders Solutions. Para inyección de fisuras
¿Cómo funciona la resina epoxy de inyección bicomponente MasterInject 1360? MasterInject 1360 es resina epoxy de inyección bicomponente, sin disolventes, de baja viscosidad. Se utiliza para la inyección a baja o alta presión y por gravedad de fisuras de hormigón para mantener la integridad estructural de las secciones fisuradas.Puede también ser utilizado como un sellado permanente para fisuras estáticas, que fueron tratadas con MasterInject 1325, una resina de inyección de poliuretano rápida.MasterInject 1360 se utiliza para restablecer la integridad estructural del hormigón fisurado y elementos de mampostería tanto en interior y exterior.MasterInject 1360 está certificada según la norma EN 1504-5. ¿Cuáles son las propiedades de la la resina epoxy de inyección bicomponente MasterInject 1360? Elevada fluidez que facilita su penetración. Excelente adherencia. Elevadas resistencias mecánicas. No contiene disolventes, por lo que no presenta problemas de contaminación ni de alergias. Compatibilidad con fisuras con ligera humedad.
