# Imprimación de curado rápido de muy altas prestaciones, referencia Ucrete Primer FS de Master Builders Solutions

- Propiedad del archivo: CONSTRUNARIO
- Formato: FIEBDC-3/2012
- Programa: Construnario Versión 3.51
- Fecha de los precios: 06/10/2021
- Divisa: EUR

**25023881_MBS** kg Imprimación de curado rápido de muy altas prestaciones, referencia Ucrete Primer FS de Master Builders Solutions
Ucrete Primer FS es una imprimación tipo slurry de curado rápido libre de disolventes aplicada con rastrilla de goma y llana en un espesor entre 0,3 y 1 mm. Ucrete Primer FS no es una resina de acabado y debe ser recubierta por el sistema Ucrete requerido. CAMPOS DE APLICACIÓN Ucrete Primer FS se aplica como un slurry fluido sobre soportes preparados de hormigón con el fin de sellar completamente el soporte y proporcionar una superficie regular, llana y lisa previa al recubrimiento posterior del pavimento industrial Ucrete. Ucrete Primer FS es la imprimación adecuada para todos los sistemas Ucrete donde la rapidez de instalación y puesta en marcha sean importantes. Consultar con el Departamento Técnico cualquier aplicación no prevista en esta relación.
