# Adhesivo especial, referencia MasterTile FLX 421 de Master Builders Solutions. Blanco

- Propiedad del archivo: CONSTRUNARIO
- Formato: FIEBDC-3/2012
- Programa: Construnario Versión 3.51
- Fecha de los precios: 06/10/2021
- Divisa: EUR

**57204424_MBS** kg Adhesivo especial, referencia MasterTile FLX 421 de Master Builders Solutions. Blanco
MasterTile FLX 421 es un adhesivo especial para la colocación de baldosas de gres porcelánico o de baja absorción. Aplicable en espesores de hasta 20 mm, en suelos y paredes interiores y suelos-zócalos. ¿Cuáles son las propiedades del adhesivo para baldosas MasterTile FLX 421? Aplicable en espesores de hasta 20 mm. Excelente adherencia sin imprimación sobre hormigón y mortero de cemento. Disponible en colores blanco y gris. Transitable y rejuntable tras 24 horas. Excelente adherencia sobre yeso con imprimación MasterTile P 302 (MasterTile FLX 421 blanco). Resistente a la humedad permanente y a los ciclos hielo-deshielo. MasterTile FLX 421 Gris y Blanco están clasificados según la UNE EN 12004:2008+A1:2012 como adhesivos para baldosas cerámicas tipo C2TE.
