# Ventana PVC modelo IDEAL 4000 de Aluplast Ibérica. Profundidad: 70 mm - Aluplast

- Propiedad del archivo: CONSTRUNARIO
- Formato: FIEBDC-3/2012
- Programa: Construnario Versión 3.51
- Fecha de los precios: 04/11/2022
- Divisa: EUR

**IDEAL4000** m2 Ventana PVC modelo IDEAL 4000 de Aluplast Ibérica. Profundidad: 70 mm - Aluplast
Ventana PVC de ALUPLAST modelo IDEAL 4000 Con 70mm de profundidad, Uf=1,3 W/m²K y Uw=0,99 W/m²K con triple acristalamiento estándar con Ug=0,6 und Psi=0,040 W/mKUw=0,76 W/m²K la mejor variante con acristalamiento triple, con Ug=0,4 y Psi=0,030 W/mK. Protección contra robo hasta RC2, y una insonorización (clase 4) de 45 dB. Capacidad de montar hasta un acristalamiento de 41mm. Posibilidad de acabado con numerosos folios de color y/o posibilidad de recubrimientos de aluminio aluskin (muy factible) Montaje con variante recta, variante softline, variante roundline Diseño del perfil con 5 cámaras Posibilidad de desagüe oculto Opcional: bonding inside (tecnología de sellado) Características técnicas: Profundidad (mm): 70 Uf-Valor (W/m2K): 1.3 Mejor Uw-Valor (W/m2K): 0.76 Seguridad: RC2 Aislamiento acústico (dB): 45 Equipamiento Opcional: - Folios decorativos - Aluskin
