# Extintor portátil de incendios, modelo FEX-5 de Farival. Recargable

- Propiedad del archivo: CONSTRUNARIO
- Formato: FIEBDC-3/2012
- Programa: Construnario Versión 3.51
- Fecha de los precios: 21/09/2023
- Divisa: EUR

**FEX-5** u Extintor portátil de incendios, modelo FEX-5 de Farival. Recargable
Extintor portátil de incendios permanentemente presurizado de dióxido de carbono, recargable, en botella de acero aleado de una sola pieza. Características: Botella: tubo de acero aleado estirado sin soldadura Válvula: latón, acero y caucho Tubo sonda: aluminio Bocina-manguera: polipropileno, caucho textil y acero Etiqueta: serigrafía o acetato adhesivo Carga extintora y propulsora: dióxido de carbono puro
