# Extintor de incendios portátil de agua+aditivo, modelo FEX-9L de Farival

- Propiedad del archivo: CONSTRUNARIO
- Formato: FIEBDC-3/2012
- Programa: Construnario Versión 3.51
- Fecha de los precios: 21/09/2023
- Divisa: EUR

**FEX-9L** u Extintor de incendios portátil de agua+aditivo, modelo FEX-9L de Farival
Extintor de incendios portátil de agua+aditivo. Eficacia 27 A – 233 B – 75 F Características: Recipiente: material de chapa según norma EN 10130 Válvula: Latón, acero y caucho Tubo sonda: polietileno Manguera-Boquilla: Caucho – ABS Manómetro: Latón cromado
