# Revestimiento acrílico mate, referencia R-10 de Titanpro. Envase: 4 L. Decoración y protección de fachadas/morteros monocapa

- Propiedad del archivo: CONSTRUNARIO
- Formato: FIEBDC-3/2012
- Programa: Construnario Versión 3.51
- Fecha de los precios: 10/01/2023
- Divisa: EUR

**R10_4LTIT** u Revestimiento acrílico mate, referencia R-10 de Titanpro. Envase: 4 L. Decoración y protección de fachadas/morteros monocapa
Precio: 17.70
Revestimiento acrílico mate para la decoración y protección de fachadas y morteros monocapa. - Buen poder de cobertura. - Buena impermeabilidad y transpirabilidad. - Contiene conservante antimoho y antiverdín. - Blancura inalterable. - Muy recomendable para interiores, comunidades de vecinos, patios, naves, etc.
