# Revestimiento acrílico siliconado, referencia R-20 de Titanpro. Envase: 15 l. Decoración y protección de fachadas/morteros monocapa

- Propiedad del archivo: CONSTRUNARIO
- Formato: FIEBDC-3/2012
- Programa: Construnario Versión 3.51
- Fecha de los precios: 10/01/2023
- Divisa: EUR

**R20_15LTIT** u Revestimiento acrílico siliconado, referencia R-20 de Titanpro. Envase: 15 l. Decoración y protección de fachadas/morteros monocapa
Precio: 69.90
Revestimiento acrílico siliconado para la decoración y protección de fachadas y morteros monocapa. Su efecto hidrofugante aumenta la durabilidad al disminuir el tiempo de contacto del agua de lluvia. - Gran dureza y resistencia. - Protección en climas exigentes. - Buena adherencia. - Rapidez de secado. - Fácil aplicación.
