# Revestimiento liso acrílico Resistence Plus, referencia R-30 de Titanpro. Envase: 4 l. Protección de fachadas, paredes y muros

- Propiedad del archivo: CONSTRUNARIO
- Formato: FIEBDC-3/2012
- Programa: Construnario Versión 3.51
- Fecha de los precios: 10/01/2023
- Divisa: EUR

**R30_4LTIT** u Revestimiento liso acrílico Resistence Plus, referencia R-30 de Titanpro. Envase: 4 l. Protección de fachadas, paredes y muros
Precio: 25.40
Revestimiento acrílico mate de altas prestaciones, resistente a la intemperie, a los roces y lavados para la protección de fachadas, paredes y muros donde se requiera un acabado duradero de alta calidad. - Sus propiedades certificadas de impermeabilidad, anticarbonatación y transpirabilidad, protegen de los agentes externos permitiendo "respirar" al edificio. - Con conservante antimoho y antiverdín. - Excelente adherencia sobre hormigón, cemento, ladrillo, fibrocemento y otro materiales usados en la construcción. - Certificado con Marcado CE según norma UNE EN 1504-2, para los siguientes usos: Protección contra la penetración 1.3, Control de la humedad 2.2 y Aumento de la resistividad 8.2. - Garantía de hasta 10 años, si se solicita la prescripción y seguimiento a nuestro equipo de ventas.
