# Revestimiento elástico antifisuras, referencia R-50 de Titanpro. Envase: 15 l. Protección de fachadas, paredes y muros

- Propiedad del archivo: CONSTRUNARIO
- Formato: FIEBDC-3/2012
- Programa: Construnario Versión 3.51
- Fecha de los precios: 10/01/2023
- Divisa: EUR

**R50_15LTIT** u Revestimiento elástico antifisuras, referencia R-50 de Titanpro. Envase: 15 l. Protección de fachadas, paredes y muros
Precio: 104.25
Revestimiento acrílico elástico antifisuras mate de altas prestaciones, resistente a la intemperie, a los roces y lavados. Para la protección de fachadas, paredes y muros que presenten fisuras o se puedan producir con el paso del tiempo y se requiera un acabado duradero de alta calidad. - Sus propiedades certificadas de impermeabilidad, anticarbonatación y transpirabilidad, protegen de los agentes externos permitiendo "respirar" al edificio. - Con conservante antimoho y antiverdín. - Gran resistencia a los elementos atmosféricos destructivos, buena resistencia a la suciedad y excelente adherencia sobre hormigón, cemento, ladrillo, fibrocemento y otros materiales usados en la construcción. - Certificado con Marcado CE según norma UNE EN 1504-2, para los siguientes usos: Protección contra la penetración 1.3 Control de la humedad 2.2 Aumento de la resistividad 8.2 - Garantía de hasta 12 años, si se solicita la prescripción y seguimiento a nuestro equipo de ventas.
