# Revestimiento transpirable de siloxano, referencia R-60 de Titanpro. Envase: 15 l. Climas extremos

- Propiedad del archivo: CONSTRUNARIO
- Formato: FIEBDC-3/2012
- Programa: Construnario Versión 3.51
- Fecha de los precios: 10/01/2023
- Divisa: EUR

**R60_15LTIT** u Revestimiento transpirable de siloxano, referencia R-60 de Titanpro. Envase: 15 l. Climas extremos
Precio: 127.15
Revestimiento para fachadas al siloxano de altas prestaciones, resistente a la intemperie, a los roces y lavados. Protección de fachadas, paredes y muros en climas extremos donde se requiera una máxima impermeabilización unida a una máxima transpirabilidad. - Gran resistencia a la intemperie y una elevada resistencia a la suciedad. - La buena penetración en el soporte proporciona una excelente adherencia sobre hormigón, cemento, ladrillo, fibrocemento y otros materiales usados en la construcción. - Con conservante antimoho y antiverdín. - Garantía de hasta 12 años, si se solicita la prescripción y seguimiento a nuestro equipo de ventas.
