# Revestimiento para fachadas de altas prestaciones al disolvente, referencia R-70 de Titanpro. Envase: 10 l

- Propiedad del archivo: CONSTRUNARIO
- Formato: FIEBDC-3/2012
- Programa: Construnario Versión 3.51
- Fecha de los precios: 23/01/2023
- Divisa: EUR

**R70_10LTIT** u Revestimiento para fachadas de altas prestaciones al disolvente, referencia R-70 de Titanpro. Envase: 10 l
Precio: 121.40
Revestimiento para fachadas de altas prestaciones al disolvente, resistente a la intemperie, a los roces y lavados. Para la protección en climas extremos de todo tipo de fachadas, incluso superficies pulverulentas (caleadas), cuando deba pintarse en condiciones atmosféricas desfavorables (heladas, temperaturas bajas, lluvias intermitentes, etc.). - Previene “la baba de caracol”, bloquea las eflorescencias y resiste a los álcalis. - Excelente adherencia sobre hormigón, cemento, piedra, ladrillo, fibrocemento y otros materiales usados en la construcción. - Con conservante antimoho y antiverdín. - Garantía de hasta 15 años, si se solicita la prescripción y seguimiento a nuestro equipo de ventas.
