# Revestimiento biosostenible natural, referencia R-90 de Titanpro. Envase: 15 l. Acabado mate

- Propiedad del archivo: CONSTRUNARIO
- Formato: FIEBDC-3/2012
- Programa: Construnario Versión 3.51
- Fecha de los precios: 23/01/2023
- Divisa: EUR

**R90_15LTIT** u Revestimiento biosostenible natural, referencia R-90 de Titanpro. Envase: 15 l. Acabado mate
Precio: 232.30
Revestimiento mate para fachadas de alta calidad y resistencia al exterior, con la máxima certificación en sostenibilidad "Cradle to Cradle GOLD". - Certificado con Marcado CE según norma UNE EN 1504-2, para los siguientes usos: Protección contra la penetración 1.3, Control de la humedad 2.2 y Aumento de la resistividad 8.2. - Blanco inalterable, no gotea ni salpica. - Disponible en Blanco y 400 colores Certificados C2C 'Platinum'. - No contiene compuestos orgánicos volátiles, ni biocidas, por lo que está indicada para usuarios que pudieran haber desarrollado una sensibilidad alérgica hacia estos compuestos. - Más del 65% de sus componentes están en catergoría MRS (Material Reutilization Score). - Envase reciclado y reciclable.
