# Imprimación fija todo acrílica 100%, referencia S-10 de Titanpro. Envase: 5 l. Sellado de superficies muy porosas

- Propiedad del archivo: CONSTRUNARIO
- Formato: FIEBDC-3/2012
- Programa: Construnario Versión 3.51
- Fecha de los precios: 10/01/2023
- Divisa: EUR

**S10_5LTIT** u Imprimación fija todo acrílica 100%, referencia S-10 de Titanpro. Envase: 5 l. Sellado de superficies muy porosas
Precio: 35.60
Imprimación acrílica para sellar superficies que presenten un estado muy poroso, pulverulento (yesos, escayolas), etc. - Facilita la aplicación y mejora la adherencia de pinturas y revestimientos. - Evita variaciones en el acabado final por diferencias de absorción. - Resistente a los álcalis.
