# Imprimación fijador super-penetrante acrílica, referencia S-20 de Titanpro. Envase: 4 l. Sellado de superficies porosas

- Propiedad del archivo: CONSTRUNARIO
- Formato: FIEBDC-3/2012
- Programa: Construnario Versión 3.51
- Fecha de los precios: 10/01/2023
- Divisa: EUR

**S20_4LTIT** u Imprimación fijador super-penetrante acrílica, referencia S-20 de Titanpro. Envase: 4 l. Sellado de superficies porosas
Precio: 32.35
Imprimación al disolvente de gran poder de penetración para fijar y sellar superficies de albañilería que presenten un estado poroso o pulverulento (yeso, cemento...) y para fijar o aislar pinturas a la cola o restos de ellas. - Facilita la aplicación y mejora la adherencia de pinturas y revestimientos. - Evita variaciones en el acabado final por diferencias de absorción. - Ideal para aplicar en condiciones climáticas adversas. - Resistente a los álcalis.
