# Imprimación fijador al siloxano, referencia S-30 de Titanpro. Envase: 4 l

- Propiedad del archivo: CONSTRUNARIO
- Formato: FIEBDC-3/2012
- Programa: Construnario Versión 3.51
- Fecha de los precios: 10/01/2023
- Divisa: EUR

**S30_4LTIT** u Imprimación fijador al siloxano, referencia S-30 de Titanpro. Envase: 4 l
Precio: 32.35
Fijador al agua recomendado para R-60 Revestimiento Transpirable de Siloxano, con objeto de conseguir un sistema de máxima transpirabilidad al vapor y máxima impermeabilidad al agua de lluvia. - Gran poder de penetración para sellar superficies que presenten un estado muy poroso, pulverulento, yesos, escayolas, etc. - Facilita la aplicación y mejora la adherencia de pinturas y revestimientos. - Evita variaciones en el acabado final por diferencias de absorción. - Resistente a los álcalis.
