# Hidrofugante invisible, referencia S-40 de Titanpro. Envase: 20 l. No altera el aspecto natural del soporte

- Propiedad del archivo: CONSTRUNARIO
- Formato: FIEBDC-3/2012
- Programa: Construnario Versión 3.51
- Fecha de los precios: 10/01/2023
- Divisa: EUR

**S40_20LTIT** u Hidrofugante invisible, referencia S-40 de Titanpro. Envase: 20 l. No altera el aspecto natural del soporte
Precio: 169.15
Solución incolora y transparente base agua que no forma película ni altera el aspecto natural del soporte ni su transpirabilidad (microporoso). Aplicación en fachadas y paredes de piedra, tocho en obra vista, hormigón y en general el conjunto de materiales neutros y alcalinos usados comúnmente en la construcción. - Protege de la penetración del agua de lluvia. - Ayuda a mantener las fachadas limpias de polvo y suciedad. - Impide el crecimiento de hongos y algas. - Aplicado a saturación disminuye la aparición de eflorescencias que por capilaridad emergen de las fachadas en zonas con niveles freáticos cercanos al suelo.
