# Imprimación selladora blanca en base agua, referencia S-50 de Titanpro. Envase: 4 l. Yeso y madera

- Propiedad del archivo: CONSTRUNARIO
- Formato: FIEBDC-3/2012
- Programa: Construnario Versión 3.51
- Fecha de los precios: 10/01/2023
- Divisa: EUR

**S50_4LTIT** u Imprimación selladora blanca en base agua, referencia S-50 de Titanpro. Envase: 4 l. Yeso y madera
Precio: 44.45
Imprimación selladora blanca en base agua para superficies porosas de yeso y madera. - Buena penetración, adherencia y capacidad sellante. - Evita rechupados de los productos de acabados. - Fácil aplicación y permite un lijado excelente para proporcionar un posterior acabado de máxima calidad.
