# Imprimación acrílica con buen poder cubriente, referencia S-60 de Titanpro. Envase: 15 l. Placas multi-yeso

- Propiedad del archivo: CONSTRUNARIO
- Formato: FIEBDC-3/2012
- Programa: Construnario Versión 3.51
- Fecha de los precios: 10/01/2023
- Divisa: EUR

**S60_15LTIT** u Imprimación acrílica con buen poder cubriente, referencia S-60 de Titanpro. Envase: 15 l. Placas multi-yeso
Precio: 81.35
Imprimación acrílica con buen poder cubriente para sellar y consolidar superficies de interior y exterior que presenten elevada porosidad o pulverulencia. - Facilita la aplicación y mejora la adherencia de pinturas y revestimientos. - Evita variaciones en el acabado final por diferencias de absorción. - Resistente a los álcalis.
