# Fijador biosostenible natural, referencia S90N de Titanpro. Envase: 15 l. Base para las pinturas biosostenibles TITANPRO P-80N y R-90N

- Propiedad del archivo: CONSTRUNARIO
- Formato: FIEBDC-3/2012
- Programa: Construnario Versión 3.51
- Fecha de los precios: 10/01/2023
- Divisa: EUR

**S90_15LTIT** u Fijador biosostenible natural, referencia S90N de Titanpro. Envase: 15 l. Base para las pinturas biosostenibles TITANPRO P-80N y R-90N
Precio: 207.80
Fijador al agua de particula fina, formulada con criterios de sostenibilidad como base para las pinturas biosostenibles TITANPRO P-80N y R-90N. - No contiene compuestos orgánicos volátiles, ni agentes biocidas, por lo que está indicada para usuarios que pudieran haber desarrollado una sensibilidad alérgica hacia estos compuestos. - Para el sellado de superficies que presenten un estado muy poroso, pulverulento (yesos, escayolas), etc. - Facilita la aplicación y mejora la adherencia de pinturas y revestimientos - Evita variaciones en el acabado final por diferencias de absorción. - Resistente a los álcalis. - Cradle to Cradle Certified: GOLD. - Más del 65% de sus componentes están en catergoría MRS (Material Reutilization Score). - Envase reciclado y reciclable.
