# Revestimiento antigoteras, referencia I-5 de Titanpro. Envase: 4 l. Impermeabilización de cubiertas y reparación de zonas con fisuras

- Propiedad del archivo: CONSTRUNARIO
- Formato: FIEBDC-3/2012
- Programa: Construnario Versión 3.51
- Fecha de los precios: 10/01/2023
- Divisa: EUR

**I05_4LTIT** u Revestimiento antigoteras, referencia I-5 de Titanpro. Envase: 4 l. Impermeabilización de cubiertas y reparación de zonas con fisuras
Precio: 20.90
Revestimiento antigoteras para la impermeabilización de cubiertas y reparación de zonas con fisuras o con tendencia a formarse. - Pisable o transitable de forma no continuada exceptuando tránsito pesado. - Se adapta y adhiere sobre los materiales usados en construcción. - Crea una barrera impermeable al agua. - Con conservante antimoho y antiverdín. - Resistente a los álcalis, como el cemento. - Fácil aplicación. - Garantía de hasta 7 años, si se solicita la prescripción y seguimiento a nuestro equipo de ventas.
