# Membrana con poliuretano, referenciaI-12 de Titanpro. Envase: 20 kg. Impermeabilización de cubiertas y la reparación de zonas con fisuras

- Propiedad del archivo: CONSTRUNARIO
- Formato: FIEBDC-3/2012
- Programa: Construnario Versión 3.51
- Fecha de los precios: 10/01/2023
- Divisa: EUR

**I12_20KTIT** u Membrana con poliuretano, referenciaI-12 de Titanpro. Envase: 20 kg. Impermeabilización de cubiertas y la reparación de zonas con fisuras
Precio: 91.10
Revestimiento antigoteras monocomponente, libre de disolventes para la impermeabilización de cubiertas y reparación de zonas con fisuras o tendencia a formarse. Ideal para la protección y renovación de todo tipo de cubiertas sometidas a condiciones climáticas exigentes por su alta durabilidad, resistencia y elasticidad. - Crea una barrera impermeable elástica y resistente a los rayos UV. - Pisable o transitable de forma no continuada exceptuando tránsito pesado. - Se adapta y adhiere sobre los materiales usados en construcción. - Contiene conservante antimoho y antiverdín. - Resistente a los álcalis. - Garantía de hasta 12 años, si se solicita la prescripción y seguimiento a nuestro equipo de ventas.
