# Puerta metálica peatonal medidas especiales de ISAE

- Propiedad del archivo: CONSTRUNARIO
- Formato: FIEBDC-3/2012
- Programa: Construnario Versión 3.51
- Fecha de los precios: 11/11/2022
- Divisa: EUR

**PPEXXL** u Puerta metálica peatonal medidas especiales de ISAE
Puerta metálica de medidas especiales tamaño XXL, con prestaciones contra el fuego e ideal para ser colocada en salidas y entradas de grandes dimensiones.
