# Cierrapuertas, modelo Premium-6 de ISAE. Disponible con brazo normal/brazo con retención

- Propiedad del archivo: CONSTRUNARIO
- Formato: FIEBDC-3/2012
- Programa: Construnario Versión 3.51
- Fecha de los precios: 11/11/2022
- Divisa: EUR

**PREMIUM6** u Cierrapuertas, modelo Premium-6 de ISAE. Disponible con brazo normal/brazo con retención
Los cierrapuertas son un dispositivo de cierre mediante muelle que permite el cierre automático de puertas cada vez que alguien las abre. Ideal para ser colocada en puertas cortafuegos, aunque también pueden ser colocados en otro tipo de puertas.
